# Mortero adhesivo hidrofugado para la colocación de lana de vidrio, PROPAM® IMPE MUROS MW de Molins

- Propiedad del archivo: CONSTRUNARIO
- Formato: FIEBDC-3/2012
- Programa: Construnario Versión 3.51
- Fecha de los precios: 09/07/2024
- Divisa: EUR

**MOL_IMPEMURMW** kg Mortero adhesivo hidrofugado para la colocación de lana de vidrio, PROPAM® IMPE MUROS MW de Molins
Mortero adhesivo hidrofugado para la colocación de lana de vidrio, PROPAM® IMPE MUROS MW de Molins Campos de aplicación: Colocación de paneles de lana de vidrio, directamente sobre el cerramiento con la ventaja de ofrecer, al mismo tiempo, una impermeabilización frente al agua que pudiera penetrar a través de dicho cerramiento. Propiedades: Gran adherencia para soportar los paneles de lana de vidrio. Gran adherencia sobre una gran variedad de superficies de hormigón y albañilería. Impermeable al agua. Permeable al vapor de agua, con lo que evita posibles condensaciones. Facilidad de aplicación. Se puede aplicar por proyección a máquina. Consumo: 1,8 Kg/m2 por mm de espesor. En aplicaciones prácticas el consumo puede situarse en torno a los 9 Kg/m2, aunque deficiencias de planeidad en el soporte pueden alterar dicho rendimiento, siendo el espesor recomendado mínimo de 5 mm. Colores: Gris (Antes PROPAM® MUROS) Mortero hidráulico que actúa de recubrimiento adhesivo impermeabilizante. Está formulado a base de cemento, áridos seleccionados, aditivos específicos, y resinas impermeabilizantes.
