# Mortero de fraguado rápido para taponar vías de agua, PROPAM® IMPE TAPAVIAS de Molins

- Propiedad del archivo: CONSTRUNARIO
- Formato: FIEBDC-3/2012
- Programa: Construnario Versión 3.51
- Fecha de los precios: 09/07/2024
- Divisa: EUR

**MOL_IMPETAPAV** kg Mortero de fraguado rápido para taponar vías de agua, PROPAM® IMPE TAPAVIAS de Molins
Mortero de fraguado rápido para taponar vías de agua, PROPAM® IMPE TAPAVIAS de Molins Campos de aplicación: Para la detención de vías de agua, incluso con presión elevada, en grietas o agujeros en hormigón u obras de sótanos, túneles, depósitos, pozos, canales, minas, etc.. Rápido anclaje de pasos de tubos, verjas, piezas de anclaje, etc. Propiedades: Fraguado rápido en pocos segundos. Facilidad de aplicación. Detiene el paso del agua al instante. Buena resistencia estructural. Consumo: El consumo será aproximadamente de 1,65 Kg por litro de volumen a rellenar. Estos consumos son teóricos y deben ajustarse según los condicionantes de obra. Colores: Gris (Antes PROPAM® TAPAVÍAS) El mortero PROPAM® IMPE TAPAVIAS está formulado a base de una mezcla de cementos especiales, áridos seleccionados y aditivos que le proporcionan un fraguado ultra rápido.
