# Resina de poliuretano expansiva en contacto con agua para impermeabilización por inyección, LEAKINJECT UNI 6816 de Molins

- Propiedad del archivo: CONSTRUNARIO
- Formato: FIEBDC-3/2012
- Programa: Construnario Versión 3.51
- Fecha de los precios: 09/07/2024
- Divisa: EUR

**MOL_LEAKIN** kg Resina de poliuretano expansiva en contacto con agua para impermeabilización por inyección, LEAKINJECT UNI 6816 de Molins
Resina de poliuretano expansiva en contacto con agua para impermeabilización por inyección, LEAKINJECT UNI 6816 de Molins Campos de aplicación: Obturación de vías de agua con alta presión y caudal. Sellado por inyección de grietas y fisuras en: presas, depósitos, túneles, colectores, garajes, etc. Impermeabilización de juntas entre pantallas, estructuras enterradas, túneles, metro, carreteras, aparcamientos, etc. Impermeabilización de pozos, galerías, elementos pasantes y tapones de fondo. Rellenos de grandes oquedades y grietas en rocas y estructuras de hormigón. Propiedades: LEAKINJECT forma un sellado de alta resistencia en el interior de grietas y juntas. LEAKINJECT es una espuma de poliuretano semi-rígido de reacción rápida, para su empleo en el sellado de fugas de agua con alta presión y/o caudal. Sin retracción tras el endurecimiento, garantizando la estabilidad dimensional. Tras su reacción con agua y posterior endurecimiento no sufre retracción ni hinchamiento en presencia de agua, garantizando su estabilidad dimensional en el tiempo. Velocidad de reacción controlada en función de la cantidad de catalizador empleado. La espuma resultante es químicamente resistente al agua, ácidos y bases débiles, aceites minerales, hongos, bacterias, aguas subterráneas, agua de mar y derivados del petróleo Fácil inyección. Apto para usar con equipos diseñados para la inyección de sistemas monocomponentes. Baja viscosidad, incluso durante el proceso de inyección, que se mantiene constante hasta que comienza la reacción con el agua, lo que asegura una buena penetración. Expansión libre: mínimo 1700% - 2200% Consumo: El consumo variará en función del uso y la aplicación. Se recomienda la realización de una prueba in situ para determinar de forma aproximada el consumo y la proporción de catalizador a emplear. Colores: (Antes LEAKINJECT) LEAKINJECT UNI 6816 es una resina de poliuretano semi-rígida de baja viscosidad para inyección, que reacciona en contacto con el agua formando un sellado impermeable y estable.
