# Adhesivo flexible y deformable, con fibras, en consistencia gel y libre de polvo para colocación de todo tipo de piezas cerámicas en fachadas y sobre calefacción radiante, PAM® ECOGEL FLEX de Molins

- Propiedad del archivo: CONSTRUNARIO
- Formato: FIEBDC-3/2012
- Programa: Construnario Versión 3.51
- Fecha de los precios: 09/07/2024
- Divisa: EUR

**MOL_PAMECOFLEX** kg Adhesivo flexible y deformable, con fibras, en consistencia gel y libre de polvo para colocación de todo tipo de piezas cerámicas en fachadas y sobre calefacción radiante, PAM® ECOGEL FLEX de Molins
Adhesivo flexible y deformable, con fibras, en consistencia gel y libre de polvo para colocación de todo tipo de piezas cerámicas en fachadas y sobre calefacción radiante, PAM® ECOGEL FLEX de Molins Campos de aplicación: Colocación de baldosa cerámica, gres, mármol, con o sin absorción, en exteriores e interiores, incluso de gran formato, sobre soportes de mortero de cemento, hormigón o placas de cartón yeso. Revestimiento de fachadas. Pavimentos con tráfico intenso. Aplicación por superposición sobre antiguos revestimientos y pavimentos de cerámica. Colocación de pavimentos sobre instalaciones de calefacción radiante o sistemas de refrigeración. Colocación de baldosas en zonas húmedas y en piscinas. Propiedades: Consistencia gel: cremoso, ligero, tixotrópico y ultrafino. Sin polvo. Con fibras. Doble consistencia: fluida o tixotrópica. Deformable y flexible. Aplicable hasta 15 mm. Especial fachadas y piscinas. Apto para colocación de cerámica sobre cerámica antigua. Colocación en pavimentos con tráfico intenso o con calefacción radiante. Colocación en consistencia fluida en suelos interiores de baldosas de hasta 100 x 100 cm. Elevada adherencia con cualquier tipo y formato de baldosa, incluso las de muy baja absorción y gran formato. Excelente trabajabilidad. Gracias a su deformabilidad es capaz de resistir los choques térmicos y los pequeños movimientos diferenciales producidos por el soporte. Sin descuelgue, permite aplicar en vertical cómodamente, pero puede ser amasado también en consistencia fluida para aplicación en pavimentos y piezas de gran formato. Tiempo abierto ampliado. Contiene fibras que contribuyen a su excelente deformabilidad. Consumo: El consumo aproximado de PAM® ECOGEL FLEX depende del tipo de encolado: Encolado simple: aprox. 3 Kg/m2. Doble encolado: aprox. 5 Kg/m2. Estos consumos son aproximados y pueden variar en función del estado del soporte, el tipo de pieza y la llana utilizada. Colores: Blanco, gris Adhesivo cementoso flexible y deformable en consistencia gel, sin polvo, con fibras y con elevado contenido en resinas, de tiempo abierto prolongado y resistente al deslizamiento, aplicable en consistencia fluida o en consistencia tixotrópica, para la colocación de todo tipo de baldosas, incluso de gran formato, absorbentes y no absorbentes, en paredes y suelos interiores y exteriores. Recomendado para colocación gran formato.
