# Adhesivo de altas prestaciones con fibras en consistencia gel y libre de polvo, para la colocación de todo tipo de baldosas cerámicas, PAM® ECOGEL PORCEL de Molins

- Propiedad del archivo: CONSTRUNARIO
- Formato: FIEBDC-3/2012
- Programa: Construnario Versión 3.51
- Fecha de los precios: 09/07/2024
- Divisa: EUR

**MOL_PAMECOPOR** kg Adhesivo de altas prestaciones con fibras en consistencia gel y libre de polvo, para la colocación de todo tipo de baldosas cerámicas, PAM® ECOGEL PORCEL de Molins
Adhesivo de altas prestaciones con fibras en consistencia gel y libre de polvo, para la colocación de todo tipo de baldosas cerámicas, PAM® ECOGEL PORCEL de Molins Campos de aplicación: Colocación de baldosa cerámica, gres, mármol, con o sin absorción, en suelos exteriores y en paredes y suelos interiores sobre soportes de mortero de cemento, hormigón o placas de cartón yeso. Aplicación por superposición sobre antiguos revestimientos y pavimentos de cerámica. Colocación de piezas de pequeño formato (= 30 cm) en pavimentos sobre instalaciones de calefacción radiante o sistemas de refrigeración. Colocación de piezas cerámicas de gran formato (= 90 cm) en pavimentos interiores sin calefacción radiante y con tráfico intenso. Colocación en zonas húmedas y piscinas. Propiedades: Elevada adherencia con cualquier tipo de baldosa, incluso las de muy baja absorción. Excelente trabajabilidad. Sin descuelgue, permite aplicar en vertical cómodamente, pero puede ser amasado también en consistencia fluida para aplicación en pavimentos y piezas de gran formato. Tiempo abierto ampliado. Sin polvo. Consistencia gel, muy cremoso y ligero. Contiene fibras que contribuyen a una mayor flexibilidad y menor retracción. Consumo: El consumo aproximado de PAM® ECOGEL PORCEL depende del tipo de encolado: Encolado simple: aprox. 3 kg/m2. Doble encolado: aprox. 5 kg/m2. Estos consumos son aproximados y pueden variar en función del estado del soporte, el tipo de pieza y la llana utilizada. Colores: Gris, blanco Adhesivo cementoso en consistencia gel, sin polvo, con fibras, de tiempo abierto prolongado y resistente al deslizamiento, aplicable en consistencia fluida o en consistencia tixotrópica, para la colocación de todo tipo de baldosas, absorbentes y no absorbentes, en paredes y suelos interiores y suelos exteriores.
