# Avellanadora de plástico de diámetro 70 y espesor de 70 mm parala instalación del PROPAM® AISTERM CILINDRO EPS HD de Molins

- Propiedad del archivo: CONSTRUNARIO
- Formato: FIEBDC-3/2012
- Programa: Construnario Versión 3.51
- Fecha de los precios: 09/07/2024
- Divisa: EUR

**MOL_PROAISAVECIL** u Avellanadora de plástico de diámetro 70 y espesor de 70 mm parala instalación del PROPAM® AISTERM CILINDRO EPS HD de Molins
Avellanadora de plástico de diámetro 70 y espesor de 70 mm para la instalación del PROPAM® AISTERM CILINDRO EPS HD.
