# Taco para fijación sin puente térmico de cargas ligeras y medias, fachadas con SATE, PROPAM® AISTERM CARGAS ELEVADAS de Molins

- Propiedad del archivo: CONSTRUNARIO
- Formato: FIEBDC-3/2012
- Programa: Construnario Versión 3.51
- Fecha de los precios: 09/07/2024
- Divisa: EUR

**MOL_PROAISCARELE** u Taco para fijación sin puente térmico de cargas ligeras y medias, fachadas con SATE, PROPAM® AISTERM CARGAS ELEVADAS de Molins
Taco para fijación sin puente térmico de cargas ligeras y medias, fachadas con SATE, PROPAM® AISTERM CARGAS ELEVADAS de Molins Campos de aplicación: PROPAM® AISTERM CARGAS ELEVADAS 100/60 M6 Para la fijación termoaislada de: - Señales - Iluminación - Buzones - Detectores de movimiento - Bajantes - Pararrayos - Raíles-guía ciegos Materiales de construcción: - Hormigón - Ladrillo perforado en vertical - Bloques huecos de hormigón ligero - Ladrillo de piedra arenisca perforado - Ladrillo macizo de piedra arenisca - Ladrillo macizo - Hormigón celular - Madera PROPAM® AISTERM CARGAS ELEVADAS 110/130 M12 PROPAM® AISTERM CARGAS ELEVADAS 160/170 M12 Para la fijación termoaislada de: - Marquesinas - Toldos - Barandillas de balcones franceses - Unidades de aire acondicionado - Antenas parabólicas Homologado para: - Hormigón fisurado y comprimido - Ladrillo perforado en vertical - Bloques huecos de hormigón ligero - Ladrillo de piedra arenisca perforado - Ladrillo macizo de piedra arenisca - Ladrillo macizo - Hormigón celular Propiedades: PROPAM® AISTERM CARGAS ELEVADAS 100/60 M6 La instalación a distancia permite un ajuste del componente para su colocación exacta, de modo que se evitan zonas de presión o daños en el sistema integral de aislamiento térmico. El cono de plástico rompe el puente térmico entre el componente y la fijación interna, ofreciendo una fijación energéticamente optimizada. El cono de plástico reforzado con fibra de vidrio fresa de forma continua el sistema integral de aislamiento térmico y permite el montaje sencillo y rápido sin herramientas especiales. Apto para todos los materiales de construcción. PROPAM® AISTERM CARGAS ELEVADAS 110/130 M12 PROPAM® AISTERM CARGAS ELEVADAS 160/170 M12 La instalación a distancia PROPAM® AISTERM CARGAS 170/200 M12 y PROPAM® AISTERM CARGAS 110/130 M12 es una solución para la fijación en paredes exteriores sin puentes térmicos en sistemas integrales de aislamiento térmico. El sistema se compone de una varilla roscada especial de acero electrogalvanizado con un cono reforzado con fibra de vidrio, espárragos roscados y manguitos de anclaje para la fijación en piedra perforada. En combinación con PROPAM NF EPO, PROPAM NF VINYL y PROPAM NF POLI el sistema es apto para numerosos materiales de construcción. La varilla roscada, con el cono reforzado con fibra de vidrio autoperforante, atraviesa a través del revestimiento en el material aislante. La varilla roscada se ancla al soporte mediante un manguito de anclaje y un mortero de inyección. El cono en la cabeza de la varilla roscada rompe el puente térmico y aloja el espárrago roscado de acero inoxidable para la fijación exterior. Fija cargas pesadas como toldos, sistemas de aire acondicionado y antenas parabólicas en hormigón, hormigón celular y mampostería de ladrillo perforada y ladrillo macizo. También es posible el montaje directo en una base de madera, sin el taco tras un pretaladrado. Consumo: Colores: PROPAM® AISTERM CARGAS ELEVADAS 100/60 M6 Taco para fijación sin puente térmico de cargas ligeras y medias, métrica 6, espesor de aislamiento hasta 100 mm, profundiad anclaje 60 mm. PROPAM® AISTERM CARGAS ELEVADAS 110/130 M12 Taco para fijación sin puente térmico de cargas elevadas, métrica 12, espesor de aislamiento hasta 110 mm, profundidad anclaje 130 mm. PROPAM® AISTERM CARGAS ELEVADAS 160/170 M12 Taco para fijación sin puente térmico de cargas elevadas, métrica 16, espesor de aislamiento hasta 170 mm, profundidad
