# Perfil para alféizar de PVC con malla de fibra de vidrio resistente al álcali para sistema de aislamiento térmico por el exterior SISTEMA PROPAM® AISTERM de Molins

- Propiedad del archivo: CONSTRUNARIO
- Formato: FIEBDC-3/2012
- Programa: Construnario Versión 3.51
- Fecha de los precios: 09/07/2024
- Divisa: EUR

**MOL_PROAISPEAL** u Perfil para alféizar de PVC con malla de fibra de vidrio resistente al álcali para sistema de aislamiento térmico por el exterior SISTEMA PROPAM® AISTERM de Molins
Perfil para alféizar de PVC con malla de fibra de vidrio resistente al álcali para sistema de aislamiento térmico por el exterior SISTEMA PROPAM® AISTERM. Se emplea para la ejecución duradera y estanca de los alféizares de madera, aluminio, PVC, piedra o realizados a medida, creando una unión flexible de este con la estructura SATE.
