# Mortero adhesivo hidrofugado para la colocación y protección de paneles aislantes, PROPAM® AISTERM de Molins

- Propiedad del archivo: CONSTRUNARIO
- Formato: FIEBDC-3/2012
- Programa: Construnario Versión 3.51
- Fecha de los precios: 09/07/2024
- Divisa: EUR

**MOL_PROAISTERM** kg Mortero adhesivo hidrofugado para la colocación y protección de paneles aislantes, PROPAM® AISTERM de Molins.
Mortero adhesivo hidrofugado para la colocación y protección de paneles aislantes, PROPAM® AISTERM de Molins. Campos de aplicación: Colocación de paneles de poliestireno expandido (EPS), extrudido (XPS) o lana mineral (MW), directamente sobre el cerramiento con la ventaja de utilizarse a la vez como capa de recubrimiento de la placa, confiriéndole resistencia superficial a la misma. El producto se emplea como adhesivo y endurecedor de placas aislantes térmicas de un sistema de aislamiento térmico por el exterior (SATE) Propiedades: Gran adherencia para soportar los paneles de aislamiento y sobre una gran variedad de superficies de hormigón y albañilería. Impermeable al agua. Facilidad de aplicación. Se consigue una pasta con alta tixotropía, que permite obtener capas de 2 mm. Alta resistencia al impacto. Consumo: El consumo de PROPAM® AISTERM para la fijación de las placas es de: 2 a 3 kg/m2 y para la superficie de: 3 a 4 kg/m2 Las deficiencias de planeidad pueden alterar el rendimiento. Colores: gris, blanco PROPAM® AISTERM es un mortero hidráulico que actúa de recubrimiento adhesivo impermeabilizante, está formulado a base de cemento, áridos seleccionados, aditivos específicos, y resinas impermeabilizantes.
