# Mortero hidrofugo de revoco en base cal, PROPAM® CAL ENFOSCADO de Molins

- Propiedad del archivo: CONSTRUNARIO
- Formato: FIEBDC-3/2012
- Programa: Construnario Versión 3.51
- Fecha de los precios: 09/07/2024
- Divisa: EUR

**MOL_PROCALENF** kg Mortero hidrofugo de revoco en base cal, PROPAM® CAL ENFOSCADO de Molins
Mortero hidrofugo de revoco en base cal, PROPAM® CAL ENFOSCADO de Molins Campos de aplicación: Indicado como capa de recubrimiento y rejuntado de mampostería antigua. Idóneo para su uso en obra nueva y en restauración y rehabilitación de edificios por su alta compatibilidad con sistemas y morteros tradicionales. Propiedades: Facilidad de aplicación y excelente adherencia. Adecuado para proyección mecánica o manual. Elevada impermeabilidad al agua de lluvia. Contiene una adición de ligante hidráulico inferior al 5% que confiere al mortero de una resistencia inicial mayor y una mejor adherencia al soporte. Espesor máximo de aplicación en dos capas 30 mm Espesor máximo por capa 15 mm. Consumo: 14 kg/m2 Por cada cm de espesor. Colores: Blanco, Marfil, Piedra, Hueso, Beige, Alabastro, Teja (Antes REVAT® CAL ENFOSCADO) Mortero a base de cal, áridos seleccionados, y aditivos que le confieren muy buena trabajabilidad y le proporcionan una elevada transpirabilidad.
