# Estuco fino de cal acabado fratasado, PROPAM® CAL ESTUCO de Molins

- Propiedad del archivo: CONSTRUNARIO
- Formato: FIEBDC-3/2012
- Programa: Construnario Versión 3.51
- Fecha de los precios: 09/07/2024
- Divisa: EUR

**MOL_PROCALEST** kg Estuco fino de cal acabado fratasado, PROPAM® CAL ESTUCO de Molins
Estuco fino de cal acabado fratasado, PROPAM® CAL ESTUCO de Molins Campos de aplicación: Acabado decorativo, en base cal, para todo tipo de fachadas y paramentos interiores. Propiedades: Acabado altamente decorativo. Aplicación de muy fácil ejecución. Consumo: 3 - 4 kg/m2 por 2 mm de espesor. Colores: Blanco (Antes REVAT® CAL ESTUCO) Mortero fino a base de cal, áridos seleccionados, resinas sintéticas y diferentes aditivos que proporcionan un acabado decorativo del edificio.
