# Estuco fino de cal acabados mate o brillante,PROPAM® CAL FINO de Molins

- Propiedad del archivo: CONSTRUNARIO
- Formato: FIEBDC-3/2012
- Programa: Construnario Versión 3.51
- Fecha de los precios: 09/07/2024
- Divisa: EUR

**MOL_PROCALFIN** kg Estuco fino de cal acabados mate o brillante,PROPAM® CAL FINO de Molins
Estuco fino de cal acabados mate o brillante,PROPAM® CAL FINO de Molins Campos de aplicación: Acabado altamente decorativo para todo tipo de fachadas y paramentos interiores. Propiedades: Acabado altamente decorativo. Textura fina, suave y sedosa. Aplicación de muy fácil ejecución Consumo: 0,3 kg/m2 Colores: Blanco (Antes REVAT® CAL FINO) Mortero fino a base de cal, áridos seleccionados, resinas sintéticas y diferentes aditivos que proporcionan un acabado decorativo del edificio.
