# Mortero de revestimiento en base cal, PROPAM® CAL FONDO de Molins

- Propiedad del archivo: CONSTRUNARIO
- Formato: FIEBDC-3/2012
- Programa: Construnario Versión 3.51
- Fecha de los precios: 09/07/2024
- Divisa: EUR

**MOL_PROCALFON** kg Mortero de revestimiento en base cal, PROPAM® CAL FONDO de Molins
Mortero de revestimiento en base cal, PROPAM® CAL FONDO de Molins Campos de aplicación: El mortero REVAT® CAL FONDO está indicado como revestimiento capa de agarre sobre muros de difícil adherencia, como los de piedra o mixtos, previo a la realización de revocos con REVAT® CAL ENFOSCADO. Sobre soportes de rehabilitación o de dudosa adherencia consultar con nuestro Departamento Técnico. Propiedades: Facilidad de aplicación y excelente adherencia. Adecuado para proyección mecánica o manual. Contiene una adición de ligante hidráulico inferior al 5% que confiere al mortero de una resistencia inicial mayor y una mejor adherencia al soporte. Espesor mínimo aplicación 5mm. Elevada transpirabilidad. Apto para interiores y exteriores Consumo: El consumo aproximado de REVAT® CAL FONDO es de 15,5 Kg/m2 por cada cm de espesor. 15,5 Kg/m2 cm Las deficiencias de planeidad y el tipo de acabado pueden alterar el rendimiento. Colores: Gris claro (Antes REVAT® CAL FONDO) El mortero PROPAM® CAL FONDO está formulado a base de cal aérea, áridos seleccionados, y aditivos que le confieren muy buena trabajabilidad, gran adherencia al soporte y elevada transpirabilidad.
