# Mortero de albañilería y recuperación de fábricas en base cal, PROPAM® CAL MURO de Molins

- Propiedad del archivo: CONSTRUNARIO
- Formato: FIEBDC-3/2012
- Programa: Construnario Versión 3.51
- Fecha de los precios: 09/07/2024
- Divisa: EUR

**MOL_PROCALMUR** kg Mortero de albañilería y recuperación de fábricas en base cal, PROPAM® CAL MURO de Molins
Mortero de albañilería y recuperación de fábricas en base cal, PROPAM® CAL MURO de Molins Campos de aplicación: El mortero REVAT® CAL MURO está indicado para la ejecución y reparación de muros y fábricas, tanto en obra nueva, como en restauración y rehabilitación de edificios por su alta compatibilidad con sistemas y morteros tradicionales. Es idóneo para la realización de rejuntados transpirables en mamposterías antiguas de piedra y ladrillo. Propiedades: Facilidad de aplicación y excelente adherencia. Aplicación manual. Contiene una adición de ligante hidráulico inferior al 5% que confiere al mortero de una resistencia inicial mayor y una mejor adherencia al soporte. Prolongado tiempo abierto de la masa para rectificación o ajuste de los mampuestos. Elevada permeabilidad al vapor de agua, lo que favorece la transpirabilidad del muro. Apto para interiores y exteriores Consumo: El consumo aproximado de REVAT® CAL MURO es de 16 Kg/m2 por cada cm de espesor. 16 Kg/m2 cm Las deficiencias de planeidad y el tipo de acabado pueden alterar el rendimiento. Colores: Gris (Antes REVAT® CAL MURO) El mortero PROPAM® CAL MURO está formulado a base de cal aérea, áridos seleccionados, y aditivos que le confieren muy buena trabajabilidad y le proporcionan una elevada transpirabilidad.
