# Estuco mineral ultrafino en base cal para sistemas SATE, PROPAM® CAL NATURE de Molins

- Propiedad del archivo: CONSTRUNARIO
- Formato: FIEBDC-3/2012
- Programa: Construnario Versión 3.51
- Fecha de los precios: 09/07/2024
- Divisa: EUR

**MOL_PROCALNAT** kg Estuco mineral ultrafino en base cal para sistemas SATE, PROPAM® CAL NATURE de Molins
Estuco mineral ultrafino en base cal para sistemas SATE, PROPAM® CAL NATURE de Molins Campos de aplicación: Acabado liso decorativo para sistemas SATE, así como para todo tipo de fachadas de obra nueva, rehabilitación, y paramentos interiores. Muros y techos. Propiedades: Terminación superficial prácticamente lisa en capa fina. Espesor máximo 4 mm aplicado en dos capas o manos. Acabado mate, aspecto natural. Elevada transpirabilidad e impermeabilidad. Producto sostenible por su capacidad de equilibrar el balance de CO2. Fungicida gracias a su alcalinidad. Acción descontaminante. Muy elevada deformabilidad y flexibilidad. Gran facilidad de aplicación. De uso en obra nueva y en rehabilitación. Consumo: 0,5Kg/m2.mm Colores: Blanco (Antes REVAT® CAL NATURE) Estuco ultrafino a base de cal, áridos seleccionados, resinas sintéticas y aditivos, que proporciona un acabado mineral de aspecto natural, liso y de muy elevada deformabilidad y flexibilidad en el sistema de aislamiento por el exterior PROPAM® AISTERM NATURE.
