# Mortero de cal decorativo hidrófugo y traspirable para el saneamiento de muros con humedades, PROPAM® CAL SEC de Molins

- Propiedad del archivo: CONSTRUNARIO
- Formato: FIEBDC-3/2012
- Programa: Construnario Versión 3.51
- Fecha de los precios: 09/07/2024
- Divisa: EUR

**MOL_PROCALSEC** kg Mortero de cal decorativo hidrófugo y traspirable para el saneamiento de muros con humedades, PROPAM® CAL SEC de Molins
Mortero de cal decorativo hidrófugo y traspirable para el saneamiento de muros con humedades, PROPAM® CAL SEC de Molins Campos de aplicación: El mortero PROPAM® CAL SEC está indicado como revoco deshumidificante en muros de piedra, ladrillo, bloque de hormigón y mixtos, afectados de humedad por remonte capilar. Idóneo para su uso en obra nueva y en restauración y rehabilitación de edificios por su alta compatibilidad con sistemas y morteros tradicionales. Acabado altamente decorativo. Resulta especialmente apto como soporte de aplicación de pinturas al silicato o GAMA REVAT® CAL permitiendo acabados altamente decorativos y transpirables. Apto para interiores y exteriores. Propiedades: Muy elevada transpirabilidad y permeable al vapor de agua. Sulforresistente. Sin retracción. Adecuado para proyección mecánica o manual. Permite cualquier tipo de acabado (liso, raspado, fratasado, remolinado, tirolesa, etc). Elevada impermeabilidad al agua de lluvia. Contiene una adición de ligante hidráulico inferior al 5% que confiere al mortero de una resistencia inicial mayor y una mejor adherencia al soporte. Espesor de aplicación mínimo 10mm. Espesor habitual de aplicación 20 mm (40 mm en dos capas). Consumo: El consumo aproximado de PROPAM® CAL SEC es de 12 Kg/m2 por cada cm de espesor. Las deficiencias de planeidad y el tipo de acabado pueden alterar el rendimiento. Colores: Blanco Mortero de cal, deshumidificador para fachadas y muros de piedra, ladrillo, bloque de hormigón y mixtos, afectados por humedad capilar y eflorescencias. Indicado para la restauración y rehabilitación de edificios antiguos o prevenir humedades en obra nueva. Apto para interiores y exteriores.
