# Pintura anticarbonatación para hormigones y morteros, PROPAM® CARBOPAINT de Molins

- Propiedad del archivo: CONSTRUNARIO
- Formato: FIEBDC-3/2012
- Programa: Construnario Versión 3.51
- Fecha de los precios: 09/07/2024
- Divisa: EUR

**MOL_PROCARBO** kg Pintura anticarbonatación para hormigones y morteros, PROPAM® CARBOPAINT de Molins
Pintura anticarbonatación para hormigones y morteros, PROPAM® CARBOPAINT de Molins Campos de aplicación: Protección de superficies de hormigón armado y de mortero frente a la carbonatación. Protector preventivo en nuevas obras de hormigón localizadas en ambientes agresivos. Revestimiento para la protección y la mejora del acabado estético en todo tipo de prefabricados de hormigón. Acabado decorativo de alta calidad para fachadas. Propiedades: Alta protección anticarbonatación. Permeable al vapor de agua, permite la transpiración del soporte. Muy alta resistencia a la intemperie y al envejecimiento. Impermeable al agua de lluvia y a las sales de deshielo. Mejora el aspecto estético de la superficie protegida. Acabado mate. Fácil aplicación y con toxicidad nula, exento de disolventes. Consumo: El consumo recomendado es de 100-150 g/m2 la primera capa y 150-200 g/m2 la segunda, en función de la porosidad del soporte. No obstante, el consumo final dependerá en gran medida del acabado final exigido, los condicionantes de la obra y del uso. Colores: Gris, blanco (Antes BETOPAINT) PROPAM® CARBOPAINT es un revestimiento para la protección de hormigones y morteros frente a la carbonatación, desarrollado en base copolímeros acrílicos en dispersión acuosa, de un solo componente, impermeable, con acabado decorativo y resistente a los agentes atmosféricos. Cumple con los requerimientos de la norma EN 1504-2.
