# Laminados unidireccionales de fibra de carbono para refuerzo de estructuras, PROPAM® CARBOCOMP de Molins

- Propiedad del archivo: CONSTRUNARIO
- Formato: FIEBDC-3/2012
- Programa: Construnario Versión 3.51
- Fecha de los precios: 09/07/2024
- Divisa: EUR

**MOL_PROCARBOCO** kg Laminados unidireccionales de fibra de carbono para refuerzo de estructuras, PROPAM® CARBOCOMP de Molins
Laminados unidireccionales de fibra de carbono para refuerzo de estructuras, PROPAM® CARBOCOMP de Molins Campos de aplicación: Cambios de tipo estructural: Refuerzos a tracción en elementos sometidos a flexión como vigas, viguetas, forjados y losas. Eliminación de elementos de sustentación (muros, pilares...). Apertura de huecos en forjados para instalaciones, escaleras, etc. Cambios de uso: Por incrementos de cargas de servicio. Instalación de maquinaria pesada en edificios. Aumento del tráfico en puentes. Aparición de vibraciones en la estructura, refuerzos a sismo. Deterioro o daños de estructuras en servicio: Envejecimiento de los materiales que conforman la estructura. Disminución de la sección de las armaduras por corrosión. Impactos. Disminución de flechas y deformaciones. Control, reducción y cosido de grietas y fisuras estructurales. Mejora del comportamiento de la estructura ante la fatiga. Errores de ejecución o proyecto: Armadura insuficiente o mal colocada. Bajadas en la resistencia prevista del hormigón. Corte por taladro de elementos resistentes y armaduras. Propiedades: Muy alta resistencia mecánica, diez veces superior al acero. Muy ligero, peso despreciable en el cálculo estructural. Versátil, varios anchos disponibles y longitud ajustable a cada elemento sin juntas. Su mínimo espesor permite mantener la forma y aspecto original de la estructura. Muy fácil de transportar e instalar. No presenta corrosión, sin mantenimiento. Excelente resistencia a la fatiga. Excelente durabilidad y buena resistencia química. Superficie rugosa que facilita la adherencia del adhesivo. Consumo: Colores: Negro PROPAM® CARBOCOMP es un sistema basado en el empleo de laminados unidireccionales de fibra de carbono (CFRP) de gran resistencia mecánica a la tracción, para el refuerzo de estructuras de hormigón, acero y madera.
