# Malla de fibra de vidrio para el refuerzo de membranas líquidas de impermeabilización,PROPAM® FIBER GLASS de Molins

- Propiedad del archivo: CONSTRUNARIO
- Formato: FIEBDC-3/2012
- Programa: Construnario Versión 3.51
- Fecha de los precios: 09/07/2024
- Divisa: EUR

**MOL_PROFIBGLASS** kg Malla de fibra de vidrio para el refuerzo de membranas líquidas de impermeabilización,PROPAM® FIBER GLASS de Molins
Malla de fibra de vidrio para el refuerzo de membranas líquidas de impermeabilización,PROPAM® FIBER GLASS de Molins Campos de aplicación: Refuerzo de membranas acrílicas de impermeabilización de cubiertas y terrazas. Refuerzo de morteros de impermeabilización cementosos en depósitos, túneles, muros de contención, canales, silos, piscinas, etc. Armado de grietas, juntas de hormigonado y fisuras activas previo a la impermeabilización con membranas líquidas. Propiedades: Resistente a los álcalis. Bajo gramaje. Gran estabilidad de malla. No contiene Compuestos Orgánicos Volátiles (COV). Excelente capacidad de adaptación al soporte. Proporciona mayores resistencias mecánicas a las membranas líquidas de impermeabilización. Facilita la capacidad de absorción de movimientos del soporte de las membranas impermeables. Consumo: Colores: (Antes BETOFIBER GLASS) PROPAM® FIBER GLASS es una malla de fibra de vidrio resistente a los álcalis indicada para el refuerzo en impermeabilización de cubiertas y terrazas, evitando la aparición de fisuras y grietas.
