# Geotextil de poliéster no tejido para el refuerzo de membranas líquidas de impermeabilización poliméricas, PROPAM® FIBER POLIESTER de Molins

- Propiedad del archivo: CONSTRUNARIO
- Formato: FIEBDC-3/2012
- Programa: Construnario Versión 3.51
- Fecha de los precios: 09/07/2024
- Divisa: EUR

**MOL_PROFIBPOLI** kg Geotextil de poliéster no tejido para el refuerzo de membranas líquidas de impermeabilización poliméricas, PROPAM® FIBER POLIESTER de Molins
Geotextil de poliéster no tejido para el refuerzo de membranas líquidas de impermeabilización poliméricas, PROPAM® FIBER POLIESTER de Molins Campos de aplicación: Refuerzo de membranas poliméricas de impermeabilización. Refuerzo de puntos singulares como ángulos, aristas y cantos. Armado de grietas, juntas de hormigonado y fisuras activas previo a la impermeabilización con membranas líquidas. Refuerzo de todas las uniones y encuentros entre materiales heterogéneos y con coeficientes de dilatación distintos. Propiedades: Resistente a los disolventes. Excelente capacidad de adaptación a la estructura. Proporciona mayores resistencias mecánicas a las membranas líquidas de impermeabilización. Facilita la capacidad de absorción de movimientos del soporte de las membranas impermeables. Facilita la óptima repartición del grosor. Protección adicional o refuerzo con una pérdida mínima en las propiedades mecánicas. No contiene Compuestos Orgánicos Volátiles (VOC) Consumo: Colores: (Antes BETOFIBER POLIESTER) PROPAM® FIBER POLIESTER es un geotextil de fibra de poliéster resistente a los disolventes, indicado para el refuerzo de puntos singulares y zonas problemáticas en la aplicación de membranas poliméricas de impermeabilización.
