# Revestimiento epoxi, transparente, multiusos para pavimentos, PROPAM® FLOOR 120 de Molins

- Propiedad del archivo: CONSTRUNARIO
- Formato: FIEBDC-3/2012
- Programa: Construnario Versión 3.51
- Fecha de los precios: 09/07/2024
- Divisa: EUR

**MOL_PROFLO120** kg Revestimiento epoxi, transparente, multiusos para pavimentos, PROPAM® FLOOR 120 de Molins
Revestimiento epoxi, transparente, multiusos para pavimentos, PROPAM® FLOOR 120 de Molins Campos de aplicación: Revestimiento continuo, versátil, apto para imprimación, regularización, capa intermedia, morteros y sellados en interiores, de acabado liso o antideslizante. Aplicación en naves industriales, almacenes, parkings, talleres, suelos de oficinas o comerciales, Áreas de producción y envasado en industria química y alimentaria, etc.. Propiedades: Excelente adherencia a soportes de hormigón, mortero, piedra, enfoscados de cemento y fibrocemento Exento de disolventes. Elevada resistencia mecánica y química. Buena resistencia al desgaste. Impermeable al agua, grasas, aceites. Posibilidad de altos espesores. Consumo: Imprimaciones o capas finas 0,25-0,30 Kg/m2. Aplicación a labio de goma para sellados 0.450-0,55Kg/m² Para fondos 1,2Kg/m2 (1resina +1cargas) Como mortero seco, 1,7-2Kg/m2 x mm de aplicación de la mezcla de resina+cuarzo. Los consumos son aproximados y dependerán del estado y absorción del soporte. Para otros sistemas de aplicación consultar con el departamento técnico. Colores: Transparente Revestimiento epoxi de dos componentes, transparente , sin disolventes ni cargas, utilizada como base multiusos, para diversos sistemas de recubrimientos de suelos. Clase SR-AR1-B1,5-IR4-SH80-E1 según UNE-EN 13813.
