# Mortero epoxi tricomponente de altas resistencia, PROPAM® FLOOR 120 REP FAST de Molins

- Propiedad del archivo: CONSTRUNARIO
- Formato: FIEBDC-3/2012
- Programa: Construnario Versión 3.51
- Fecha de los precios: 09/07/2024
- Divisa: EUR

**MOL_PROFLO120REP** kg Mortero epoxi tricomponente de altas resistencia, PROPAM® FLOOR 120 REP FAST de Molins
Mortero epoxi tricomponente de altas resistencia, PROPAM® FLOOR 120 REP FAST de Molins Campos de aplicación: Reparación de: coqueras, pequeñas fisuras o relleno de juntas no estructurales, sobre hormigón, mortero, piedra, enfoscados de cemento o fibrocemento, Así como mortero fluido de regularización en suelos decorativos e industriales. Propiedades: Gran resistencia mecánica. Secado rápido. Excelente adherencia al soporte. Exento de disolventes. Posibilidad de altos espesores. Color gris imitación cemento. Consumo: Por vertido consumo. aprox. 2.5Kg/m2x mm de aplicación. Como mortero de regularización de 1,8- 2 Kg/m² de mezcla por mm de espesor. Colores: RAL7021 RAL7037 RAL7039 Mortero epoxi tricomponente sin disolventes, tintado, de rápido secado y alta resistencia para reparación no estructural de pavimentos .Clase SR-AR1-B1,5-IR4 según UNE-EN 13813
