# Pintura epoxi antiestática, PROPAM® FLOOR 150 COLOR COND de Molins

- Propiedad del archivo: CONSTRUNARIO
- Formato: FIEBDC-3/2012
- Programa: Construnario Versión 3.51
- Fecha de los precios: 09/07/2024
- Divisa: EUR

**MOL_PROFLO150COL** kg Pintura epoxi antiestática, PROPAM® FLOOR 150 COLOR COND de Molins
Pintura epoxi antiestática, PROPAM® FLOOR 150 COLOR COND de Molins Campos de aplicación: Sellado de sistemas multicapa monocolor conductivos o como pintura (conductiva o disipativa) en suelos industriales, almacenes, salas blancas, quirófanos, etc.…donde se requiera disipación de cargas electroestáticas. Propiedades: Fácil aplicación Impermeable al agua. Elevadas resistencias mecánicas y químicas. Sin disolventes. Acabado brillante. Fácil limpieza. Sistema conductivo o disipativo según sistema de aplicación. Amplia gama de colores posibles. Consumo: Como pintura, 0,15-0,20 Kg/m2, por capa. Como sellado de sistemas Multicapa conductivos Monocolor 0,5Kg/m2. Colores: Consultar Revestimiento epoxi , de dos componentes, pigmentado , sin disolventes y de alta resistencia mecánica y química para pavimentos conductivos y disipativos. Clase SR-AR1-B1,5-IR4 según UNE-EN 13813.
