# Revestimiento epoxi de secado rápido alta resistencia para pavimento, PROPAM® FLOOR 150 FAST de Molins

- Propiedad del archivo: CONSTRUNARIO
- Formato: FIEBDC-3/2012
- Programa: Construnario Versión 3.51
- Fecha de los precios: 09/07/2024
- Divisa: EUR

**MOL_PROFLO150FAS** kg Revestimiento epoxi de secado rápido alta resistencia para pavimento, PROPAM® FLOOR 150 FAST de Molins
Revestimiento epoxi de secado rápido alta resistencia para pavimento, PROPAM® FLOOR 150 FAST de Molins Campos de aplicación: Revestimiento versátil, de aplicación como pintura o sellado de sistemas multicapa monocolor, en suelos industriales, almacenes, parkings, etc. De aplicación sólo en interiores sobre soportes de Hormigón, mortero o cementosos. No apto, para aplicaciones como autonivelante. Propiedades: Fácil aplicación. Secado rápido Impermeable al agua. Elevadas resistencias mecánicas y químicas. Sin disolventes. Acabado brillante, uniforme Fácil limpieza. Posibilidad de acabados antideslizantes con el ADITIVO ANTISLIP ( 3-5% en peso en cada capa). Consumo: A rodillo, consumo de 0,2Kg/m2. Para sellados Multicapa, usar llana de goma, a un consumo de 0,6Kg/m2. Colores: Consultar Revestimiento epoxi pigmentado de dos componentes sin disolventes de alta resistencia mecánica y química y de secado rápido. Diseñado para su empleo como revestimiento sobre pavimentos industriales de hormigón o mortero. Clase SR-AR1-B1,5-IR4 según UNE-EN 13813.
