# Revestimiento epoxi tixotrópico, PROPAM® FLOOR 150 TIX de Molins

- Propiedad del archivo: CONSTRUNARIO
- Formato: FIEBDC-3/2012
- Programa: Construnario Versión 3.51
- Fecha de los precios: 09/07/2024
- Divisa: EUR

**MOL_PROFLO150TIX** kg Revestimiento epoxi tixotrópico, PROPAM® FLOOR 150 TIX de Molins
Revestimiento epoxi tixotrópico, PROPAM® FLOOR 150 TIX de Molins Campos de aplicación: Sellado de las medias cañas en sistemas de cuarzo color, o de los morteros secos previa aplicación del revestimiento de color, para minimizar absorciones. Propiedades: Tixotropía: permite una buena aplicación y evita el descuelgue Buena resistencia al desgaste. Impermeable al agua, grasas, aceites. Es solamente adecuado para uso en interiores puede amarillear por efecto de los rayos UV. Consumo: Sellado de medias cañas :0,4 -0,5 Kg/m2. Como sellado de mortero entre 0.3-0,4Kg/m2 dependiendo de la rugosidad Colores: Transparente Revestimiento epoxi de dos componentes, transparente y sin disolventes, de alta tixotropía para su aplicación en medias cañas ,superficies verticales o sellado de morteros. Clase SR-AR1-B1,5-IR4 según UNE-EN 13813
