# Revestimiento epoxi transparente de bajo amarilleamiento para pavimentos, PROPAM® FLOOR 150 UV de Molins

- Propiedad del archivo: CONSTRUNARIO
- Formato: FIEBDC-3/2012
- Programa: Construnario Versión 3.51
- Fecha de los precios: 09/07/2024
- Divisa: EUR

**MOL_PROFLO150UV** kg Revestimiento epoxi transparente de bajo amarilleamiento para pavimentos, PROPAM® FLOOR 150 UV de Molins
Revestimiento epoxi transparente de bajo amarilleamiento para pavimentos, PROPAM® FLOOR 150 UV de Molins Campos de aplicación: Revestimiento continuo con acabado liso o antideslizante en naves Industriales, almacenes, parkings, talleres, suelos de oficinas o comerciales, Áreas de producción y envasado en industria química y alimentaria, etc.. Especialmente diseñado para pavimentos interiores altamente decorativos o cuando se aplique en zonas de interior con posible exposición solar, ventanales, accesos, etc. Propiedades: Exento de disolventes. Elevada resistencia mecánica y química. Buena resistencia al desgaste. Impermeable al agua, grasas, aceites. Posibilidad de altos espesores. Excelente resistencia al amarilleamiento. Fácil limpieza, pavimentos sin juntas. Consumo: A rodillo consumo de 0,2Kg/m2 Para sellados a llana de goma de los sistemas multicapa 0,5Kg/m2 Como autonivelante 1Kg/m2 por mm de espesor, máx. 2 mm Como fondo a llana metálica 1,2Kg/m2 (resina+áridos). Colores: Transparente Revestimiento epoxi transparente, de dos componentes, sin disolventes y de alta resistencia al amarilleamiento por rayos UV. Diseñado para la preparación de morteros secos, revestimientos multicapas y capas de sellado en pavimentos industriales y decorativos. Clase SR-AR1-B1,5-IR4 según UNE-EN 13813.
