# Revestimiento epoxi base agua para pavimentos, PROPAM® FLOOR 150 WATER de Molins

- Propiedad del archivo: CONSTRUNARIO
- Formato: FIEBDC-3/2012
- Programa: Construnario Versión 3.51
- Fecha de los precios: 09/07/2024
- Divisa: EUR

**MOL_PROFLO150WAT** kg Revestimiento epoxi base agua para pavimentos, PROPAM® FLOOR 150 WATER de Molins
Revestimiento epoxi base agua para pavimentos, PROPAM® FLOOR 150 WATER de Molins Campos de aplicación: Revestimiento continuo con acabado liso satinado, de aplicación en: Naves Industriales, almacenes. Parkings, Talleres Hospitales. Industria (alimentaria, farmacéutica, automoción, mecánica, etc.). De Uso en interiores, con solicitaciones mecánicas y químicas medias. Propiedades: Fácil aplicación. Exento de disolventes. Buena resistencia mecánica. Resistencia química media. Buena resistencia al desgaste. Impermeable al agua, grasas, aceites, pero transpirable. al vapor de agua. Fácil limpieza, pavimentos sin juntas. Posibilidad de acabados antideslizantes con la adición del ADITIVO ANTISLIP (3-5% en peso en cada capa ). Consumo: 0,2Kg/m2 por capa, un mínimo de 2 capas. Dependiendo del estado del soporte el consumo de la primera capa puede variar. Colores: Consultar Revestimiento epoxi pigmentado, de dos componentes, base agua de alto contenido en sólidos, con excelente adherencia sobre soportes cementosos. Clase SR-AR1-B1,5-IR4 según UNE-EN 13813.
