# Revestimiento epoxi, autonivelante de dos componentes, coloreado y sin disolventes, PROPAM® FLOOR 170 de Molins

- Propiedad del archivo: CONSTRUNARIO
- Formato: FIEBDC-3/2012
- Programa: Construnario Versión 3.51
- Fecha de los precios: 09/07/2024
- Divisa: EUR

**MOL_PROFLO170** kg Revestimiento epoxi, autonivelante de dos componentes, coloreado y sin disolventes, PROPAM® FLOOR 170 de Molins
Revestimiento epoxi, autonivelante de dos componentes, coloreado y sin disolventes, PROPAM® FLOOR 170 de Molins Campos de aplicación: Recubrimiento autonivelante en suelos industriales, almacenes, parkings, etc. Áreas donde se requiera un acabado liso, brillante, con altas resistencias mecánicas y químicas. Propiedades: Fácil aplicación. Impermeable al agua. Elevadas resistencias mecánicas y químicas. Sin disolventes. Acabado brillante, liso. Fácil limpieza. Consumo: 1,5Kg/m2 (resina +áridos) por mm de espesor, mínimo de 2 mm. Por cada Kg de resina se añaden 0,5Kg de árido DORSIMIX 100GE. Colores: Consultar Revestimiento autonivelante de resina epoxi pigmentada, 100% sólidos, de alta resistencia, decorativo, liso y brillante hasta 4 mm. Clase SR-AR1-B1,5-IR4 según UNE-EN 13813.
