# Revestimiento autonivelante epoxi, base agua, PROPAM® FLOOR 170 WATER de Molins

- Propiedad del archivo: CONSTRUNARIO
- Formato: FIEBDC-3/2012
- Programa: Construnario Versión 3.51
- Fecha de los precios: 09/07/2024
- Divisa: EUR

**MOL_PROFLO170WAT** kg Revestimiento autonivelante epoxi, base agua, PROPAM® FLOOR 170 WATER de Molins
Revestimiento autonivelante epoxi, base agua, PROPAM® FLOOR 170 WATER de Molins Campos de aplicación: Revestimiento continuo con acabado liso para naves Industriales, almacenes, parkings, talleres, Industria (alimentaria, farmacéutica, automoción, mecánica, etc.), con solicitaciones mecánicas altas. De uso en interiores, puede amarillear por efecto de los rayos UV. Propiedades: Elevada resistencia mecánica , al desgaste y abrasión. Resistencias Químicas medias. Impermeable al agua, grasas, aceites. Posibilidad de altos espesores. Acabados liso y mate. Permeable al vapor de agua, transpirable. Aplicable sobre soportes húmedos no encharcados. Consumo: Autonivelante: 2Kg/m2 x mm de aplicación de la mezcla resina+agua+árido. Sellado adicional de PROPAM® FLOOR 150, 0,15 Kg/m2. Colores: Consultar Revestimiento autonivelante industrial , de resinas epoxi de dos componentes, base agua, de 2-3 mm de espesor, de acabado liso mate. Clase SR-AR1-B1,5-IR4 según UNE-EN 13813.
