# Sellador acrílico para el recubrimiento de pavimentos cementosos, PROPAM® FLOOR ACRYL de Molins

- Propiedad del archivo: CONSTRUNARIO
- Formato: FIEBDC-3/2012
- Programa: Construnario Versión 3.51
- Fecha de los precios: 09/07/2024
- Divisa: EUR

**MOL_PROFLOACR** kg Sellador acrílico para el recubrimiento de pavimentos cementosos, PROPAM® FLOOR ACRYL de Molins
Sellador acrílico para el recubrimiento de pavimentos cementosos, PROPAM® FLOOR ACRYL de Molins Campos de aplicación: Tratamiento antipolvo para pavimentos cementosos en sótanos, garajes y aparcamientos de uso privado o particular. Protección de suelos realizados con morteros autonivelantes. Sellador en aplicaciones de hormigón impreso. Revestimiento protector transparente para estructuras de hormigón. Aplicación en exterior e interior. Propiedades: Excelente penetrabilidad y adherencia en soportes de hormigón y mortero. Muy buena resistencia mecánica a las marcas de rodadura de neumáticos. No modifica el aspecto de los soportes dejando un acabado natural. Impermeable al agua y a las grasas. Transpirable. Permeable al vapor de agua. Excelente resistencia a las manchas de agua por encharcamiento a las 8 h de su aplicación. Fácil de aplicar, mantener y limpiar. No amarillea. No tóxico, sin disolventes, sin olor. Consumo: El consumo aproximado de BETOCRIL es de 100-150 g/m2 por capa en función de la porosidad y estado del soporte. Colores: Blanquecino (Antes BETOCRIL) PROPAM® FLOOR ACRYL es un sellador monocomponente a base de resinas acrílicas en dispersión para el recubrimiento o imprimación de soportes cementosos de hormigón o mortero. Especialmente diseñado para el recubrimiento de suelos autonivelantes y de hormigón.
