# Mortero en base epoxi-cemento autonivelante para reparación y nivelación de pavimentos hasta 5 mm, PROPAM® FLOOR EPOCEMENT de Molins

- Propiedad del archivo: CONSTRUNARIO
- Formato: FIEBDC-3/2012
- Programa: Construnario Versión 3.51
- Fecha de los precios: 09/07/2024
- Divisa: EUR

**MOL_PROFLOEPO** kg Mortero en base epoxi-cemento autonivelante para reparación y nivelación de pavimentos hasta 5 mm, PROPAM® FLOOR EPOCEMENT de Molins
Mortero en base epoxi-cemento autonivelante para reparación y nivelación de pavimentos hasta 5 mm, PROPAM® FLOOR EPOCEMENT de Molins Campos de aplicación: Capa de nivelación de altas prestaciones previa a la aplicación de pavimentos epoxi, poliuretano, madera, etc. Regularización y reparación de soportes con humedad previo a su acabado con resinas epoxi o poliuretano. Regularización, reparación y protección de superficies de hormigón expuestas a ambientes químicos y físicos agresivos. Revestimiento autonivelante final sobre soportes en zonas de ligera humedad permanente o con baja ventilación. Propiedades: Elevadas resistencias mecánicas iniciales y finales. Actúa como barrera de vapor temporal sobre soportes húmedos, previniendo la formación de ampollas en los revestimientos finales de resinas. Buena resistencia química. Autonivelante, proporciona un excelente acabado muy fino y liso. Muy buena resistencia a la abrasión. Permite ser revestido con resinas a partir de las 24 horas (20ºC y 50% H.R.) Sin disolventes. Apto como capa base para interiores y exteriores. Consumo: El consumo aproximado es de 2 kg/m2 y mm de espesor. No obstante, el consumo final dependerá en gran medida del estado del soporte, su porosidad, nivelación y los condicionantes de la obra. Colores: Gris (Antes BETOPOX CEMENT) PROPAM® FLOOR EPOCEMENT es un mortero de tres componentes en base cemento y resinas epoxi en base agua, de textura muy fina y autonivelante, especialmente diseñado para la ejecución de capas base de altas prestaciones para pavimentos en espesores de 1,5 a 5 mm. Cumple con los requerimientos de la norma EN 13813.
