# Micromortero en base epoxi-cemento para reparación y nivelación de superficies, PROPAM® FLOOR EPOCEMENT TIXO de Molins

- Propiedad del archivo: CONSTRUNARIO
- Formato: FIEBDC-3/2012
- Programa: Construnario Versión 3.51
- Fecha de los precios: 09/07/2024
- Divisa: EUR

**MOL_PROFLOEPOTIX** kg Micromortero en base epoxi-cemento para reparación y nivelación de superficies, PROPAM® FLOOR EPOCEMENT TIXO de Molins
Micromortero en base epoxi-cemento para reparación y nivelación de superficies, PROPAM® FLOOR EPOCEMENT TIXO de Molins Campos de aplicación: Capa de regularización superficial de altas prestaciones para revestimientos posteriores epoxi o poliuretano en depósitos, almacenes, industria alimentaria, etc. Regularización y reparación de soportes con humedad previo a su acabado con BETOPOX® CEMENT. Regularización y reparación de superficies verticales de hormigón visto con pequeñas irregularidades, coqueras, cráteres, medias cañas, etc. Como capa de enlucido impermeable y de alta resistencia mecánica y química. Como barrera de humedad temporal sobre superficies verticales que deben revestirse con resinas en depósitos enterrados, sótanos, etc. Propiedades: Muy buenas resistencias mecánicas iniciales y finales. Alta protección del hormigón en ambientes agresivos. Buena resistencia química. Muy buena adherencia a hormigón húmedo o seco. Tixotrópico, proporciona un excelente acabado muy fino y liso. Permite ser rápidamente revestido con resinas epoxi o poliuretano. Sin disolventes. Apto como capa base para interiores y exteriores. Consumo: El consumo aproximado es de 1,9 Kg/m2 y mm de espesor. No obstante, el consumo final dependerá en gran medida del estado del soporte, su porosidad, nivelación y los condicionantes de la obra. Colores: Gris (Antes BETOPOX CEMENT TIXO) PROPAM® FLOOR EPOCEMENT TIXO es un mortero de tres componentes en base cemento y resinas epoxi en base agua de textura muy fina, tixotrópico, para regularización, nivelación y acabado de superficies horizontales y verticales.
