# Mortero de muy alta resistencia reforzado con agujas de acero para la ejecución de pavimentos industriales, PROPAM® FLOOR FERRODUR de Molins

- Propiedad del archivo: CONSTRUNARIO
- Formato: FIEBDC-3/2012
- Programa: Construnario Versión 3.51
- Fecha de los precios: 09/07/2024
- Divisa: EUR

**MOL_PROFLOFERRO** kg Mortero de muy alta resistencia reforzado con agujas de acero para la ejecución de pavimentos industriales, PROPAM® FLOOR FERRODUR de Molins
Mortero de muy alta resistencia reforzado con agujas de acero para la ejecución de pavimentos industriales, PROPAM® FLOOR FERRODUR de Molins Campos de aplicación: Suelos industriales que requieran altas resistencias mecánicas, al desgaste y al impacto. Reparación de baches, caminos de rodadura, juntas en pistas de aeropuerto y puentes. Realización de carriles de rodadura en depuradoras. Zonas de tránsito de carretillas en talleres, almacenes, etc. Reparación de calzadas y aceras. Propiedades: Muy altas resistencias mecánicas, sin retracción. Gran resistencia a la abrasión y al impacto. Adherencia monolítica al hormigón, preparando adecuadamente la base. Resistente a heladas y sales de deshielo. Alta resistencia a la fatiga gracias al refuerzo de las fibras de acero. Exento de cloruros. Buena capacidad de nivelación. Consumo: Se precisan aproximadamente 2,1 Kg de FERRODUR® 600 E por m2 y mm de espesor. Este consumo es teórico y depende del estado y rugosidad del soporte, por lo que debe ajustarse directamente en obra. Colores: Gris (Antes FERRODUR® 600 E) PROPAM® FLOOR FERRODUR es un mortero compuesto de cementos especiales, árido silíceo seleccionado, aditivos y agujas de acero, de muy alta resistencia y sin retracción, especialmente indicado para la ejecución de pavimentos industriales y caminos de rodadura con espesores entre 10 y 30mm. Cumple con los requerimientos de la norma EN 13813.
