# Mortero autonivelante de endurecimiento rápido reforzado con fibras, PROPAM® FLOOR LEVEL 10 de Molins

- Propiedad del archivo: CONSTRUNARIO
- Formato: FIEBDC-3/2012
- Programa: Construnario Versión 3.51
- Fecha de los precios: 09/07/2024
- Divisa: EUR

**MOL_PROFLOLEV10** kg Mortero autonivelante de endurecimiento rápido reforzado con fibras, PROPAM® FLOOR LEVEL 10 de Molins
Mortero autonivelante de endurecimiento rápido reforzado con fibras, PROPAM® FLOOR LEVEL 10 de Molins Campos de aplicación: Regularización y nivelación de pavimentos de hormigón y mortero tanto en interiores como en exteriores. Nivelación de pequeñas y grandes superficies tanto en obra nueva como en rehabilitación. Mortero de nivelación de pavimentos para la colocación de cerámica, mármol, moqueta, tarima, PVC, corcho, suelos plásticos, pintura, etc. Propiedades: Gran capacidad de nivelación Fácil puesta en obra mediante vertido o bombeo Apto para el empleo con sistemas de calefacción radiante. Excelente adherencia y compacidad. Rápido endurecimiento y secado sin fisuras. Transitable a las 4 horas (20ºC, 50%HR) Apto para exteriores. Consumo: 1,5 Kg / m2mm. Este consumo es teórico y depende del estado y rugosidad del soporte, por lo que debe ajustarse directamente en obra. Colores: Gris (Antes NIVELANTE 10) PROPAM® FLOOR LEVEL 10 es un mortero monocomponente cementoso modificado con polímeros y reforzado con fibras, autonivelante, de endurecimiento rápido para la regularización, reparación y nivelación de pavimentos en espesores entre 2 y 10 mm. Cumple con los requerimientos de la norma EN 13813.
