# Mortero autonivelante para grandes recrecidos no estructurales, PROPAM® FLOOR LEVEL 100 de Molins

- Propiedad del archivo: CONSTRUNARIO
- Formato: FIEBDC-3/2012
- Programa: Construnario Versión 3.51
- Fecha de los precios: 09/07/2024
- Divisa: EUR

**MOL_PROFLOLEV100** kg Mortero autonivelante para grandes recrecidos no estructurales, PROPAM® FLOOR LEVEL 100 de Molins
Mortero autonivelante para grandes recrecidos no estructurales, PROPAM® FLOOR LEVEL 100 de Molins Campos de aplicación: Regularización y nivelación de pavimentos de hormigón y mortero tanto en interiores como en exteriores. Recrecido de forjados y soleras tanto en obra nueva como en rehabilitación Especialmente indicado para instalaciones de calefacción radiante o como capa flotante sobre aislamiento acústico. Propiedades: Gran capacidad de nivelación Fácil puesta en obra mediante vertido o bombeo Apto para el empleo con sistemas de calefacción radiante. Excelente adherencia y compacidad. Rápido endurecimiento y secado sin fisuras. Transitable a las 24 horas (20ºC, 50%HR) Apto para exteriores. Consumo: Se precisan aproximadamente 17,5 Kg de NIVELANTE 80 por m2 y cm de espesor. Este consumo es teórico y depende del estado y rugosidad del soporte, por lo que debe ajustarse directamente en obra. Colores: Gris (Antes NIVELANTE 80) PROPAM® FLOOR LEVEL 100 es un mortero monocomponente cementoso modificado con polímero, autonivelante, para la regularización, reparación y recrecido de pavimentos en espesores entre 10 y 100 mm. Cumple con los requerimientos de la norma EN 13813.
