# Mortero autonivelante cementoso de endurecimiento rápido para pavimentos industriales, PROPAM® FLOOR LEVEL 30 de Molins

- Propiedad del archivo: CONSTRUNARIO
- Formato: FIEBDC-3/2012
- Programa: Construnario Versión 3.51
- Fecha de los precios: 09/07/2024
- Divisa: EUR

**MOL_PROFLOLEV30** kg Mortero autonivelante cementoso de endurecimiento rápido para pavimentos industriales, PROPAM® FLOOR LEVEL 30 de Molins
Mortero autonivelante cementoso de endurecimiento rápido para pavimentos industriales, PROPAM® FLOOR LEVEL 30 de Molins Campos de aplicación: Regularización y nivelación de pavimentos industriales de hormigón y mortero tanto en interiores como en exteriores. Nivelación de pequeñas y grandes superficies tanto en obra nueva como en rehabilitación Rehabilitación de pavimentos en parkings, sin necesidad de recubrimiento adicional. Nivelación de pavimentos industriales. Capa de regularización para acabado con sistemas de resinas para pavimentos Mortero de nivelación de pavimentos para la colocación de cerámica, mármol, moqueta, tarima, suelos plásticos, pintura, etc.. Propiedades: Gran capacidad de nivelación Fácil puesta en obra mediante vertido o bombeo Altas resistencias mecánicas y buen acabado superficial Apto para el empleo con sistemas de calefacción radiante. Excelente adherencia y compacidad. Rápido endurecimiento y secado sin fisuras. Transitable a las 3-4 horas (20ºC, 50% HR). Apto para exteriores. Adecuado para nivelar superficies en espesores entre 8 y 30mm. Consumo: 1,7 Kg / m2mm. Este consumo es teórico y depende del estado y rugosidad del soporte, por lo que debe ajustarse directamente en obra. Colores: Gris (Antes BETOLEVEL 30) PROPAM® FLOOR LEVEL 30 es un mortero monocomponente cementoso modificado con polímeros y reforzado con fibras, autonivelante, de endurecimiento rápido para la regularización, reparación y nivelación de pavimentos industriales en espesores entre 8 y 30 mm. Cumple con los requerimientos de la norma EN 13813.
