# Micro-hormigón ligero para la ejecución de recrecidos estructurales, PROPAM® FLOOR LIGHT AR de Molins

- Propiedad del archivo: CONSTRUNARIO
- Formato: FIEBDC-3/2012
- Programa: Construnario Versión 3.51
- Fecha de los precios: 09/07/2024
- Divisa: EUR

**MOL_PROFLOLIAR** kg Micro-hormigón ligero para la ejecución de recrecidos estructurales, PROPAM® FLOOR LIGHT AR de Molins
Micro-hormigón ligero para la ejecución de recrecidos estructurales, PROPAM® FLOOR LIGHT AR de Molins Campos de aplicación: Rehabilitación estructural de forjados antiguos, mediante la ejecución de capas de compresión y recrecidos ligeros y aislantes, de sencilla y fácil preparación in situ y rápida puesta en servicio Realización de soleras estructurales y capas de compresión en forjados con problemas estructurales de peso. Formación de pendientes en soleras estructurales. Ejecución de forjados estructurales ligeros sobre chapa colaborante. Ejecución de soleras ligeras flotantes sobre láminas de aislamiento térmico y acústico. Recrecidos y rellenos de hormigón. Soleras de hormigón para la realización de acabados con materiales de la gama NIVELANTE o BETOLEVEL® Propiedades: 40% más ligero que un hormigón convencional. Espesores de aplicación de 30 a 100 mm. Transitable a partir de las 12 horas Elevadas resistencias mecánicas. Excelente aislante térmico y acústico. Aplicación en interior y exterior Se puede reforzar con la colocación de cualquier tipo de mallazo metálico Fácil y rápida puesta en obra. Solo requiere su mezclado con agua. Fácil puesta en obra mediante vertido o bombeo. Consumo: 10 Kg / m2cm. Este consumo es teórico y depende del estado y rugosidad del soporte, por lo que debe ajustarse directamente en obra. Colores: Gris (Antes PROPAM® RECRECIDO LIGERO AR) PROPAM® FLOOR LIGHT AR es un micro-hormigón aligerado para la ejecución de recrecidos estructurales en espesores de 30 a 100 mm. Cumple con los requerimientos de la norma EN 13813.
