# Revestimiento de poliuretano alifático de dos componentes, coloreado en base disolvente, PROPAM® FLOOR 250 de Molins

- Propiedad del archivo: CONSTRUNARIO
- Formato: FIEBDC-3/2012
- Programa: Construnario Versión 3.51
- Fecha de los precios: 09/07/2024
- Divisa: EUR

**MOL_PROFLOO250** kg Revestimiento de poliuretano alifático de dos componentes, coloreado en base disolvente, PROPAM® FLOOR 250 de Molins
Revestimiento de poliuretano alifático de dos componentes, coloreado en base disolvente, PROPAM® FLOOR 250 de Molins Campos de aplicación: Pavimento de uso polivalente, en interiores o exteriores, de acabado duradero y brillante. Buena adherencia sobre imprimaciones epoxi, o directamente sobre metales o poliéster. De aplicación en instalaciones industriales, refinerías, párkings… Propiedades: Consumo: 0.125Kg/m2 por capa Colores: Consultar
