# Revestimiento epoxi para capas intermedias en pavimentos conductivos, PROPAM® FLOOR 120 COND de Molins

- Propiedad del archivo: CONSTRUNARIO
- Formato: FIEBDC-3/2012
- Programa: Construnario Versión 3.51
- Fecha de los precios: 09/07/2024
- Divisa: EUR

**MOL_PROFLOOR120COND** kg Revestimiento epoxi para capas intermedias en pavimentos conductivos, PROPAM® FLOOR 120 COND de Molins
Revestimiento epoxi de dos componentes, transparente y sin disolventes, para preparación de capas intermedias en sistemas multicapas conductivos. Clase SR-AR1-B1,5-IR4 según UNE-EN 13813.
