# Mortero de fraguado normal para la ejecución de recrecidos de secado rápido, PROPAM® FLOOR PRONTO de Molins

- Propiedad del archivo: CONSTRUNARIO
- Formato: FIEBDC-3/2012
- Programa: Construnario Versión 3.51
- Fecha de los precios: 09/07/2024
- Divisa: EUR

**MOL_PROFLOPRO** kg Mortero de fraguado normal para la ejecución de recrecidos de secado rápido, PROPAM® FLOOR PRONTO de Molins
Mortero de fraguado normal para la ejecución de recrecidos de secado rápido, PROPAM® FLOOR PRONTO de Molins Campos de aplicación: Elaboración de soleras de mortero tanto flotantes como adheridas. Reparación y saneamiento de pavimentos previo a la colocación de recubrimientos tales como cerámica, moqueta, parquet flotante, PVC, piedra natural. Preparación de recrecidos con calefacción radiante. Propiedades: Buenas resistencias a edades tempranas. Transitable después de 12 horas y secado al cabo de 3 días. Permite la colocación de cerámica a las 24 horas de su aplicación. Aplicable tanto en interiores como en exteriores. Fácil y rápida puesta en obra. Solo requiere su mezclado con agua. Consumo: 18 Kg / m2cm . Este consumo es teórico y depende del estado y rugosidad del soporte, por lo que debe ajustarse directamente en obra. Colores: Gris (Antes PROPAM® RECRECIDO PRONTO) PROPAM® FLOOR PRONTO es un mortero monocomponente cementoso formulado a base de cementos especiales, áridos seleccionados, y aditivos orgánicos, de fraguado normal y retracción compensada para la ejecución de recrecidos de rápida puesta en servicio en espesores de 10 a 80 m. Cumple con los requerimientos de la norma EN 13813
