# Mortero de fraguado rápido para la ejecución de recrecidos de secado muy rápido, PROPAM® FLOOR PRONTO PLUS de Molins

- Propiedad del archivo: CONSTRUNARIO
- Formato: FIEBDC-3/2012
- Programa: Construnario Versión 3.51
- Fecha de los precios: 09/07/2024
- Divisa: EUR

**MOL_PROFLOPROPLU** kg Mortero de fraguado rápido para la ejecución de recrecidos de secado muy rápido, PROPAM® FLOOR PRONTO PLUS de Molins
Mortero de fraguado rápido para la ejecución de recrecidos de secado muy rápido, PROPAM® FLOOR PRONTO PLUS de Molins Campos de aplicación: Elaboración de soleras de mortero tanto flotantes como adheridas, de inmediata puesta en servicio. Reparación y saneamiento de pavimentos previo a la colocación de recubrimientos tales como cerámica, moqueta, parquet flotante, PVC, piedra natural. Propiedades: Altas resistencias inmediatas. Rápido endurecimiento y secado. Colocación de cerámica a las 3-4 horas desde su aplicación. Colocación de materiales sensibles a la humedad tales como madera, linóleo, moqueta, PVC, etc; tras 24 horas con una humedad residual inferior al 2%. Aplicable tanto en interiores como en exteriores. Fácil y rápida puesta en obra. Solo requiere su mezclado con agua. Consumo: 18 Kg / m2cm . Este consumo es teórico y depende del estado y rugosidad del soporte, por lo que debe ajustarse directamente en obra. Colores: Gris (Antes PROPAM® RECRECIDO PRONTO PLUS) Mortero monocomponente cementoso formulado a base de cementos especiales, áridos seleccionados, y aditivos orgánicos, de fraguado rápido y retracción controlada, para la ejecución de recrecidos de muy rápida puesta en servicio, en espesores de 10 a 80 mm. Cumple con los requerimientos de la norma EN 13813.
