# Micro mortero para rellenos por inyección o vertido, PROPAM GROUT 102 CABLE de Molins

- Propiedad del archivo: CONSTRUNARIO
- Formato: FIEBDC-3/2012
- Programa: Construnario Versión 3.51
- Fecha de los precios: 09/07/2024
- Divisa: EUR

**MOL_PROGR102CA** kg Micro mortero para rellenos por inyección o vertido, PROPAM GROUT 102 CABLE de Molins
Micro mortero para rellenos por inyección o vertido, PROPAM GROUT 102 CABLE de Molins Campos de aplicación: Bulonaje para la fijación de pernos de anclaje en minería, galerías, túneles y estabilización de taludes. Relleno de trasdós en revestimiento de túneles mediante dovelas o segmentos excavados con tuneladora. Relleno de vainas y cables en elementos postensados. Inyección y relleno de fisuras y grietas en las rocas. Fijación de anclajes en chapados y revestimientos de fachadas. Bulonados en rocas, túneles y muros. Relleno de placas-base de estructuras. Inyección bajo soleras de hormigón huecas. Inyección de fisuras en hormigón. Relleno y fijación de dovelas en túneles. Consolidación de terrenos. Propiedades: Perfecta adherencia al acero y hormigón. La ausencia de cloruros y el alto valor del pH, protegen al elemento anclado de la corrosión. Sin retracción. Aumento controlado de volumen. Extraordinaria fluidez sin segregación. Elevadas resistencias mecánicas tanto iniciales como finales. Fácil aplicación por vertido, bombeo o inyección. Consumo: Aproximadamente 1,5 Kg para obtener 1 litro de mortero amasado Colores: Gris (Antes CABLEGROUT) PROPAM GROUT 102 CABLE es un micro mortero monocomponente en base cemento de excelente fluidez y sin retracción, especialmente diseñado para la ejecución de rellenos por vertido o inyección en cavidades, huecos, anclajes, fisuras, etc.
