# Mortero fluido autonivelante en base resinas epoxi de tres componentes, para la ejecución de anclajes y rellenos, PROPAM GROUT 102 EPO de Molins

- Propiedad del archivo: CONSTRUNARIO
- Formato: FIEBDC-3/2012
- Programa: Construnario Versión 3.51
- Fecha de los precios: 09/07/2024
- Divisa: EUR

**MOL_PROGR102EPO** kg Mortero fluido autonivelante en base resinas epoxi de tres componentes, para la ejecución de anclajes y rellenos, PROPAM GROUT 102 EPO de Molins
Mortero fluido autonivelante en base resinas epoxi de tres componentes, para la ejecución de anclajes y rellenos, PROPAM GROUT 102 EPO de Molins Campos de aplicación: Fijación de armaduras, pernos y anclajes. Anclajes de perfiles para labios de juntas. Relleno de grietas, fisuras y oquedades en el hormigón. Relleno bajo placas de apoyo en puentes o bancadas de maquinaria. Relleno de bases de pilares metálicos. Anclaje y relleno de raíles en ferrocarriles y puentes grúa. Fijación de maquinaria sometida a altos esfuerzos estáticos, dinámicos, vibraciones y fatiga. Reparación de elementos estructurales horizontales y verticales encofrados por vertido directo o inyección. Propiedades: Excelente adherencia a prácticamente la totalidad de materiales de construcción: hormigón, mortero, acero, piedra, ladrillo, metal, cristal, etc. Sin disolventes, cataliza sin pérdida de volumen o retracción. Muy altas resistencias mecánicas ante cargas estáticas, dinámicas, vibraciones y fatiga. Alta resistencia a la abrasión. Altas resistencias químicas a ácidos diluidos, bases, sales, aceites minerales, carburantes, aguas puras y residuales. Impermeable al vapor de agua. No precisa imprimación. Alta fluidez, gracias a su fina granulometría permite ser fácilmente inyectado, bombeado o aplicado por gravedad. Buena trabajabilidad. Consumo: Aproximadamente 1,9 Kg por litro. Colores: (Antes BETOPOX ANCLAJES) PROPAM GROUT 102 EPO es un mortero fluido de muy altas resistencias mecánicas a base de resinas epoxi sin disolventes, aditivos y áridos de sílice de granulometría seleccionada, especialmente diseñado para el relleno, la fijación y el anclaje de diversos elementos por vertido. Cumple con los requerimientos de las norma EN 1504-6. Dispone de Marcado CE 2+, para usos en edificación y obras de ingeniería civil de todo tipo.
