# Mortero fluido sin retracción, de muy alta resistencia mecánica, para rellenos y anclajes, PROPAM GROUT 140 HP de Molins

- Propiedad del archivo: CONSTRUNARIO
- Formato: FIEBDC-3/2012
- Programa: Construnario Versión 3.51
- Fecha de los precios: 09/07/2024
- Divisa: EUR

**MOL_PROGR140HP** kg Mortero fluido sin retracción, de muy alta resistencia mecánica, para rellenos y anclajes, PROPAM GROUT 140 HP de Molins
Mortero fluido sin retracción, de muy alta resistencia mecánica, para rellenos y anclajes, PROPAM GROUT 140 HP de Molins Campos de aplicación: Relleno de bancadas y anclajes de precisión de todo tipo de maquinaria como turbinas, compresores, motores, alternadores, máquinas de papel, con necesidad de muy altas resistencias mecánicas, resistencia a impacto, vibraciones y fatiga. Sujeción de pernos y esperas metálicas. Reparación de fisuras y sellado de tuberías pasantes. Anclajes de raíles de grúa y puentes grúa. Rellenos de precisión para juntas verticales u horizontales de torres eólicas de hormigón y acero. Relleno y anclaje para aparatos y apoyos de vía en líneas ferroviarias. Apoyos de vigas y tableros puente. Montaje de estructuras prefabricadas de hormigón. Propiedades: Tecnologia SP, sin polvo, favorece un espacio más limpio y mayor limpieza de la zona de trabajo. Protege la armadura de la corrosión. Excelentes resistencias iniciales y finales, con capacidades de cargas estáticas y dinámicas muy altas. Garantiza el desarrollo de resistencias iniciales y finales incluso a bajas temperaturas (5ºC). Excelente fluidez, permite ser fácilmente bombeado o aplicado por vertido, es ideal para puestas en obra de alta responsabilidad. No tiene retracción. El aumento inicial del volumen garantiza el relleno total y la capacidad portante en toda su superficie. Autonivelante y con un buen acabado superficial. Resistente a aceites y grasas. No contiene cloruros, materia orgánica ni agregados metálicos, lo que junto a su alto pH, aseguran la protección contra la corrosión de los elementos metálicos, anclajes, etc. Muy alta adherencia al acero y al hormigón. Muy compacto, impermeable y resistente a las heladas y a las sales del deshielo. No se producen segregaciones ni exudación. Soporta temperaturas entre -50 y +500ºC. Excelente trabajabilidad. Permite un rápido desencofrado en apoyos de vía en líneas ferroviarias. Consumo: Aproximadamente 20 Kg/m2 y cm de espesor. Colores: Gris (Antes PROPAM® 140 STANDARD) PROPAM GROUT 140 HP es un mortero de relleno y anclaje en base cemento, sin retracción y autonivelante, compuesto de cementos especiales, áridos seleccionados de sílice y aditivos. Cumple con los requerimientos de la norma EN 1504-6. Dispone de Marcado CE 2+, para usos en edificación y obras de ingeniería civil de todo tipo.
