# Mortero fluido sin retracción, de fraguado rápido y de alta resistencia mecánica, para rellenos y anclajes, PROPAM GROUT 140 R de Molins

- Propiedad del archivo: CONSTRUNARIO
- Formato: FIEBDC-3/2012
- Programa: Construnario Versión 3.51
- Fecha de los precios: 09/07/2024
- Divisa: EUR

**MOL_PROGR140R** kg Mortero fluido sin retracción, de fraguado rápido y de alta resistencia mecánica, para rellenos y anclajes, PROPAM GROUT 140 R de Molins
Mortero fluido sin retracción, de fraguado rápido y de alta resistencia mecánica, para rellenos y anclajes, PROPAM GROUT 140 R de Molins Campos de aplicación: Relleno de bancadas y anclajes de todo tipo de maquinaria como turbinas, compresores, motores, alternadores, máquinas de papel, grandes generadores, etc. que precisen urgente puesta en servicio. Rellenos y anclajes en situaciones de bajas temperaturas. Rellenos y anclajes de prefabricados y pilares metálicos. Reparación y mantenimiento de bancadas, coqueras, etc. Anclaje de pernos, esperas, etc. Sustitución y puesta en servicio urgente de apoyos de puentes. Reparación y sustitución urgente de juntas de dilatación en puentes. Reparación de baches en puentes, carreteras, caminos de rodadura, pistas de aterrizaje, etc. Propiedades: Excelentes resistencias iniciales, incluso a dos horas, y muy altas resistencias finales. Rápido fraguado para la puesta en servicio urgente. Muy buena adherencia al hormigón y acero. Excelente fluidez, permite ser fácilmente bombeado y aplicado por vertido. Ligeramente expansivo. El aumento inicial del volumen garantiza el relleno total y la capacidad portante en toda su superficie. Autonivelante y con un perfecto acabado superficial. No contiene cloruros, materia orgánica ni agregados metálicos, lo que junto a su alto pH, aseguran la protección contra la corrosión de los elementos metálicos, anclajes, etc. Muy compacto, impermeable y resistente a las heladas y a las sales del deshielo. No se producen segregaciones ni exudación. Soporta temperaturas entre -50 y +500ºC. Resistente a sulfatos. Consumo: Aproximadamente 20 Kg/m2 y cm de espesor. Colores: Gris (Antes PROPAM® 840 R) PROPAM GROUT 140 R es un mortero fluido de endurecimiento y fraguado rápido, con elevadas resistencias en pocas horas, especialmente diseñado para rellenos o reparaciones cuya puesta en servicio deba ser urgente. Cumple con los requerimientos de la norma EN 1504-6. Dispone de Marcado CE 2+, para usos en edificación y obras de ingeniería civil de todo tipo.
