# Mortero fluido sin retracción, de alta resistencia mecánica, para rellenos y anclajes, PROPAM GROUT 180 de Molins

- Propiedad del archivo: CONSTRUNARIO
- Formato: FIEBDC-3/2012
- Programa: Construnario Versión 3.51
- Fecha de los precios: 09/07/2024
- Divisa: EUR

**MOL_PROGR180** kg Mortero fluido sin retracción, de alta resistencia mecánica, para rellenos y anclajes, PROPAM GROUT 180 de Molins
Mortero fluido sin retracción, de alta resistencia mecánica, para rellenos y anclajes, PROPAM GROUT 180 de Molins Campos de aplicación: Grandes rellenos de bancadas y anclajes de maquinaria. Sujeción de pernos y esperas metálicas. Reparación de fisuras y sellado de tuberías pasantes. Apoyos de vigas y tableros de puente. Anclajes de raíles de grúa y puentes grúa. Relleno y anclaje para aparatos y apoyos de vía en líneas ferroviarias. Montaje de estructuras prefabricadas de hormigón. Rellenos estructurales de buzones y cálices en estructuras prefabricadas de grandes volúmenes. Propiedades: Muy altas resistencias mecánicas. Alta fluidez, gracias a su fina granulometría permite ser fácilmente inyectado, bombeado o aplicado por vertido. No tiene retracción, el aumento inicial del volumen garantiza el relleno total y la capacidad portante en toda su superficie. Autonivelante Resistente a aceites y grasas. No contiene cloruros, materia orgánica ni agregados metálicos, lo que junto a su alto pH, aseguran la protección contra la corrosión de los elementos metálicos, anclajes, etc. Muy alta adherencia al acero y al hormigón. Muy compacto, impermeable y resistente a las heladas y a las sales del deshielo. No se producen segregaciones ni exudación. Soporta temperaturas entre -50 y +500ºC. Resistente a sulfatos. Excelente trabajabilidad. Consumo: Aproximadamente 21 Kg/m2 y cm de espesor. Colores: Gris (Antes PROPAM® 180 SERENA) Micro hormigón de relleno y anclaje en base cemento, sin retracción y autonivelante, compuesto de cementos especiales, áridos seleccionados de sílice y aditivos. Cumple con los requerimientos de la norma EN 1504-6. Dispone de Marcado CE 2+, para usos en edificación y obras de ingeniería civil de todo tipo.
