# Mortero fluido, sin retracción, para rellenos y anclajes en general, PROPAM® GROUT de Molins

- Propiedad del archivo: CONSTRUNARIO
- Formato: FIEBDC-3/2012
- Programa: Construnario Versión 3.51
- Fecha de los precios: 09/07/2024
- Divisa: EUR

**MOL_PROGROUT** kg Mortero fluido, sin retracción, para rellenos y anclajes en general, PROPAM® GROUT de Molins
Mortero fluido, sin retracción, para rellenos y anclajes en general, PROPAM® GROUT de Molins Campos de aplicación: Está indicado para rellenos de bancadas de maquinaria, nivelación de apoyo de puentes y anclajes en general de maquinaria, pilares, pernos, barras de acero, postes, tubos pasantes, etc. Propiedades: Retracción compensada. Consistencia fluida sin segregación ni sangrado una vez amasado. Buenas resistencias tanto iniciales como finales. Elevado poder autonivelante y de relleno. Impermeable al agua, aceites, grasas y a los derivados del petróleo. Libre de sustancias agresivas para el hormigón y para el acero. Consumo: Aproximadamente 20 Kg/m2 y cm de espesor. Colores: Gris El mortero PROPAM® GROUT está formulado a base de cemento, áridos seleccionados y aditivos orgánicos que le confieren unas excelentes propiedades.
