# Mortero para la impermeabilización de superficies en capa gruesa, PROPAM IMPE CAPA GRUESA de Molins

- Propiedad del archivo: CONSTRUNARIO
- Formato: FIEBDC-3/2012
- Programa: Construnario Versión 3.51
- Fecha de los precios: 09/07/2024
- Divisa: EUR

**MOL_PROIMPCAPGR** kg Mortero para la impermeabilización de superficies en capa gruesa, PROPAM IMPE CAPA GRUESA de Molins
Mortero para la impermeabilización de superficies en capa gruesa, PROPAM IMPE CAPA GRUESA de Molins Campos de aplicación: Impermeabilización y protección de cualquier tipo de depósito, tanque o canalización destinado a contener o circular agua. Impermeabilización de depósitos para agua potable. Impermeabilización de piscinas. Impermeabilización de estructuras enterradas como sótanos, fosos de ascensores, garajes, por encima y por debajo de la capa freática. Recubrimiento impermeable en capa gruesa sobre paredes y suelos de duchas, cuartos de baño y lavabos, previo a la colocación de azulejos. Recubrimiento protector sobre sistemas de reparación del hormigón. Impermeabilización exterior en capa gruesa de muros de cimentación en edificios nuevos. Protección de estructuras de hormigón frente a los efectos de las sales y los ciclos hielo-deshielo. Protección en capa gruesa de estructuras bajo ambiente marino y ambiente agresivos. Impermeabilización de muros pantalla, canales de riego, muros de contención, arquetas. Protección del hormigón contra la carbonatación. Impermeabilización como parte de la solución de humedades por capilaridad interior. Propiedades: Impermeable al agua a partir de 5 mm y permeable al vapor de agua. Sulforresistente Minimiza la proliferación de algas Aplicable sobre soportes húmedos. Excelente adherencia, no siendo preciso puente de unión. Buenas resistencias mecánicas y a la abrasión hidráulica. Excelente impermeabilidad incluso bajo altas presiones a favor y en contra de la presión hidrostática. Aplicable tanto por encima como por debajo del nivel freático. Evita la aparición de eflorescencias. Bajo módulo de elasticidad, compatible con hormigones antiguos o de bajas resistencias. Gran resistencia a los efectos del agua salada, ciclos hielo-deshielo y agentes atmosféricos. No contiene cloruros, materia orgánica ni agregados metálicos, lo que junto a su alto pH, aseguran la protección contra la corrosión de los elementos metálicos, anclajes, etc. Gran durabilidad. Sin mantenimiento. Proyectable y aplicable a llana con acabado fino. Base cemento, sin disolventes ni olores. Consumo: 1,8 Kg/m2 por mm de espesor. Colores: Mortero monocomponente formulado a base de cemento sulforresistente, áridos seleccionados y resinas impermeabilizantes, que forma un revestimiento completamente impermeable de gran adherencia en capa gruesa, aplicable tanto a presión directa como a contrapresión. Conforme a las exigencias de la norma EN 1504-2
