# Recubrimiento flexible monocomponente para la impermeabilización de superficies y membrana contra el gas radón, PROPAM® IMPE FLEX RADON de Molins. Cumple con EN 1504_2

- Propiedad del archivo: CONSTRUNARIO
- Formato: FIEBDC-3/2012
- Programa: Construnario Versión 3.51
- Fecha de los precios: 09/07/2024
- Divisa: EUR

**MOL_PROIMPEFLERA** kg Recubrimiento flexible monocomponente para la impermeabilización de superficies y membrana contra el gas radón, PROPAM® IMPE FLEX RADON de Molins. Cumple con EN 1504_2
Recubrimiento flexible monocomponente para la impermeabilización de superficies y membrana contra el gas radón, PROPAM® IMPE FLEX RADON de Molins. Cumple con EN 1504_2 Campos de aplicación: Impermeabilización interior y exterior de hormigón y albañilería. Impermeabilización y barrera contra el gas radón en muros y solados por encima y por debajo de la capa freática. Impermeabilización de sótanos, fosos de ascensores, túneles, tuberías de hormigón, piscinas, depósitos de agua, etc. Recubrimiento impermeable flexible sobre paredes y suelos de duchas, cuartos de baño y lavabos, previo a la colocación de cerámica. Recubrimiento protector sobre sistemas de reparación de hormigón. Impermeabilización flexible bajo cerámica. Se puede utilizar para impermeabilizar muros fisurados, resiste pequeños movimientos. No aplicar sobre superficies de yeso. Sobre soportes de rehabilitación o de dudosa adherencia consultar con nuestro Departamento Técnico. Propiedades: Impermeabiliza a favor y en contra de la presión hidrostática. Permeable al vapor de agua, con lo que evita posibles condensaciones. Gran adherencia sobre una gran variedad de superficies de hormigón y albañilería. Facilidad de aplicación. Evita la aparición de carbonataciones. Barrera continua contra el gas radón. Consumo: 1,5 Kg/m2 por mm de espesor. Colores: Gris Mortero hidráulico monocomponente que actúa de recubrimiento flexible impermeabilizante y barrera contra el gas radón, está formulado a base de cemento, áridos seleccionados, y resinas especiales.
