# Membrana líquida elástica y flexible lista al uso, de secado rápido, para la impermeabilización de superficies interiores y exteriores, PROPAM® IMPE LASTIC de Molins

- Propiedad del archivo: CONSTRUNARIO
- Formato: FIEBDC-3/2012
- Programa: Construnario Versión 3.51
- Fecha de los precios: 09/07/2024
- Divisa: EUR

**MOL_PROIMPELAS** kg Membrana líquida elástica y flexible lista al uso, de secado rápido, para la impermeabilización de superficies interiores y exteriores, PROPAM® IMPE LASTIC de Molins
Membrana líquida elástica y flexible lista al uso, de secado rápido, para la impermeabilización de superficies interiores y exteriores, PROPAM® IMPE LASTIC de Molins Campos de aplicación: Impermeabilización interior y exterior previa al recubrimiento con revestimientos cerámicos, pétreos o mosaico vítreo. Tratamiento e impermeabilización de paredes y suelos de duchas, cuartos de baño y lavabos Impermeabilización de terrazas y balcones. Protección e impermeabilización en zonas con ambiente húmedo (saunas, vestuarios, …) o donde se produzcan cambios de temperatura. Propiedades: Impermeable al agua y permeable al vapor de agua. Forma una membrana continua sin juntas ni solapes y completamente adherida al soporte. Aplicable en horizontal y en vertical, en interiores y exteriores. Alta adherencia sobre un gran número de soportes como cerámica antigua, hormigón, prefabricados de hormigón, recrecidos tanto a base de cemento como de conglomerantes especiales, morteros autonivelantes y revocos de cemento. No necesita malla, su alta elasticidad permite soportar los pequeños movimientos de dilatación y contracción del soporte. Gran rapidez y facilidad de aplicación. Respetuoso con el medio ambiente: base agua y sin disolventes. No es tóxico ni inflamable. Los pavimentos cerámicos colocados con VAT® FLEX RÁPID sobre PROPAM® IMPELÁSTIC pueden ser abiertos al tráfico peatonal transcurridas 10 horas aproximadamente. Con el resto de cementos cola de la gama PROPAMSA pueden abrirse al tráfico aprox. a las 24 horas. Consumo: El consumo de PROPAM® IMPELASTIC es de 1,3 kg/m2/mm Se precisan de un mínimo de dos capas de 0,5 Kg/m2 para un espesor final de 0,8 mm. Colores: Azul (Antes PROPAM® IMPELÁSTIC) impermeabilización líquida monocomponente lista al uso, a base de resinas acrílicas en dispersión acuosa, que forma una membrana impermeable elástica y flexible en aplicaciones bajo revestimientos cerámicos. Cumple con los requerimientos de la clase DM O1P de la norma EN 14891.
